# KITA Haßloch MTS
Angebotsaufforderung (GAEB DA XML 3.3, DA83)
Projekt: 2322
Währung: EUR
Erstellt mit: GXML Toolbox V3.3 R20220330, ORCA AVA 26.0.7 26.00.07, 14.04.2026

## Allgemeine Regelungen für Bauarbeiten jeder Art - DIN 18299
0.1 Angaben zur Baustelle

0.1.1 Lage der Baustelle, Umgebungsbedingungen, Zufahrtsmöglichkeiten
Zufahrt sowie etwaige Einschränkungen bei ihrer Benutzung.

Die Baustelle befindet sich innerhalb eines aktuell im Bau befindlichen Neubaugebietes auf dem Grundstück 14942, sowie 14941 in der Müller Thurgau Straße in Haßloch.
Zufahrten und Anlieferungen sind über die Müller Thurgau Straße möglich. Einschränkungen (z. B. Höhen- oder Gewichtsbeschränkungen) sind zu beachten.
Ebenfalls ist durch ebenfalls umliegenden Baustellenbetrieb ggf. mit kurzfristigen Einschränkungen zu rechnen.
Dem Bieter wird empfohlen sich vor Angebotsabgabe über die örtlichen Gegebenheiten zu informieren.

Die Parkfläche für Handwerker ist auf denParkplätzen angrenzend an die Müller Thurgau Straße vorgesehen.

Transportwege auf der öffentlichen Verkehrsflächen
sind ständig freizuhalten und bei Bedarf
(bei Verunreinigung durch den AN) mit einer Kehrmaschine zu reinigen.
Kosten gehen zu Lasten des AN.
Es ist davon auszugehen, dass je nach Witterung mind.
einmal je Woche für die Dauer der Erdarbeiten gekehrt werden muss.

Ausbesserungen von Transportbeschädigungen im
Straßenbereich gehen zu Lasten des Auftragnehmers.

0.1.2 Besondere Belastungen aus Immissionen sowie besondere klimatische oder betriebliche
Bedingungen.
Keine

0.1.3 Art und Lage der baulichen Anlagen, z. B. auch Anzahl und Höhe der Geschosse.

Gebäudedaten:
Gesamtbaumaßnahme
2 Geschosse

Kita
Länge:  ca. 60 m
Breite:  ca. 20 m
Höhe:  ca. 7-9 m

0.1.4 Verkehrsverhältnisse auf der Baustelle, insbesondere Verkehrsbeschränkungen.

Siehe Punkt 0.1.1
Für die Versorgung und Belieferung der Baustelle, Material an- und Abtransporte,  gem. beigefügtem Lage- und Baustelleneinrichtungsplan.

0.1.5 Für den Verkehr freizuhaltende Flächen.

Die Ein- und Ausgänge, Verkehrswege für Zu- und Abfahrten, sowie brandschutzrelevante Flächen (z.B.
Feuerwehraufstellflächen, Flucht- und Rettungswege,
Sammelpunkte, etc.) angrenzender Gebäude müssen ständig freigehalten werden.
Die Zu- und Abfahrten zur öffentlichen Straße müssen ständig freigehalten werden.

0.1.6 Art, Lage, Maße und Nutzbarkeit von
Transporteinrichtungen und Transportwegen, z. B.
Montageöffnungen.

Transporteinrichtungen, insbesondere Förderanlagen stehen seitens des AG nicht zur Verfügung.

0.1.7 Lage, Art, Anschlusswert und Bedingungen für das
Überlassen von Anschlüssen für Wasser, Energie und
Abwasser.

Baustrom und Bauwasser werden vom AG zur Verfügung
gestellt.
Der Bauwasseranschluss befindet sich im Südlichen
Grundstücksbereich. Die Entnahmestelle wurde bereits hergestellt.

0.1.8 Lage und Ausmaß der dem Auftragnehmer für die
Ausführung seiner Leistungen zur Benutzung oder
Mitbenutzung überlassenen Flächen, Räume.

Siehe beigefügter Lage- und Baustelleneinrichtungsplan.
Der Platzbedarf und die Baustelleneinrichtung ist mit der Bauleitung vor Beginn der Arbeiten abzustimmen.
Lagerflächen für Baumaterialien, Baustoffe usw. werden im Einvernehmen mit der örtlichen Bauleitung benannt.

Die örtliche Bauleitung kann jederzeit ein Um- und Abräumen der Aufenthaltsräume und Materiallager
verlangen. Dieser Aufforderung ist unverzüglich und ohne besondere Vergütung nachzukommen. Kommt der AN der
mündlichen Aufforderung nicht nach, so ist die örtliche
Bauleitung befugt, zu Lasten des säumigen AN diese Arbeiten durchführen zu lassen.
Die Bewachung und Verwahrung der Baucontainer, Arbeitsgeräte usw. des AN oder seiner Erfüllungsgehilfen - auch während der
Arbeitsruhe - ist ausschließlich Sache des AN.

Die Baustelleneinrichtung erfolgt nur auf den im
Baustelleneinrichtungsplan ausgewiesenen Flächen, in
Abstimmung mit der örtlichen Objektüberwachung.

Von seiten des AG werden Sanitärcontainer zur Verfügung gestellt.

Von seiten des AG werden keine Lagerräume und Aufenthaltscontainer zur Verfügung gestellt.
Dies ist durch den AN eigenständig zu erbringen.

0.1.9 Bodenverhältnisse, Baugrund und seine Tragfähigkeit. Ergebnisse von Bodenuntersuchungen.

Keine

0.1.10 Hydrologische Werte von Grundwasser und Gewässer.

Keine

0.1.11 Besondere umweltrechtliche Vorschriften.

Immissions- und Umweltschutz
Das geltende Kreislaufwirtschafts- und Abfallgesetz ist lückenlos zu erfüllen. Landesabfallgesetze sowie Satzungen der öffentlich rechtlichen Entsorgungsträger sind zu beachten.

Verpackungs-, Restmaterialien und Baustellenabfälle sind gemäß der gesetzmäßig vorgeschriebenen Entsorgung zu beseitigen und sind Eigentum des AN.

0.1.12 Besondere Vorgaben für die Entsorgung, z. B.
besondere Beschränkungen für die Beseitigung von Abwasser und Abfall.

Die Beseitigung von Schutt, Abfall, Verpackungs- und
Abdeckmaterial hat von jedem Auftragnehmer arbeitstäglich zu erfolgen. Die Möglichkeit der Containerstellung sowie deren Standorte sind mit der Bauleitung abzustimmen. Eine Lagerung
von Abfällen und Schutt auf der Baustelle ist unzulässig.
Bei der Schuttbeseitigung sind die geltenden Vorschriften des Landes bzw. der Kommune zu beachten. Grundsätzlich sind Verpackungen und Transportpaletten kostenlos gemäß Abfallbeseitigungsgesetz vom AN von der Baustelle zu entfernen.

0.1.13 Schutzgebiete oder Schutzzeiten im Bereich der Baustelle, z. B. wegen Forderungen des
Gewässer-, Boden-, Natur-, Landschafts- oder Immissionsschutzes; vorliegende Fachgutachten oder
dergleichen.

Keine

0.1.14 Art und Umfang des Schutzes von Bäumen,
Pflanzenbeständen, Vegetationsflächen, Verkehrsflächen, Bauteilen, Bauwerken, Grenzsteinen und dergleichen im
Bereich der Baustelle.

Zu erhaltende Bäume dürfen während der Bauzeit weder
beschädigt, oder durch Erdarbeiten ausgetrocknet werden. Nicht unmittelbar vom Umbau betroffene, angrenzende und zu erhaltende Bauteile, wie Straßenbeläge und technische
Anlagen etc. sind während der Ausführungen in ausreichendem Maße vor Beschädigungen zu schützen.

0.1.15 Art und Umfang der Regelung und Sicherung des öffentlichen Verkehrs.

Verunreinigungen oder Beschädigungen öffentlicher
Verkehrsanlagen, müssen durch den Verursacher sofort
gemeldet, beseitigt bzw. instandgesetzt werden.
Kosten gehen zu Lasten des AN.

Besonders verkehrsbehindernde Maßnahmen, sind vorher mit dem Auftraggeber und der Bauleitung abzusprechen und zu koordinieren.

0.1.16 Im Bereich der Baustelle vorhandene Anlagen, insbesondere Abwasser- und Versorgungsleitungen.

Keine

0.1.17 Bekannte oder vermutete Hindernisse im Bereich der Baustelle, z. B. Leitungen, Kabel, Dräne, Kanäle,
Bauwerksreste und, soweit bekannt, deren Eigentümer.

Baumbestand bei Baustellenzufahrt im Bereich der Parkplätze.

0.1.18 Bestätigung, dass die im jeweiligen Bundesland geltenden Anforderungen zu Erkundungs- und gegebenenfalls Räumungsmaßnahmen hinsichtlich Kampfmitteln erfüllt wurden.

Das Baugrundstück wurde bereits sondiert und wird Kampfmittelfrei an den AN übergeben.

0.1.19 Gemäß der Baustellenverordnung
getroffene Maßnahmen.

Der Auftraggeber hat zur Wahrnehmung seiner Pflichten aus der Baustellenverordnung einen Sicherheits- und
Gesundheitsschutz-Koordinator (SiGeKo) beauftragt.
Der SiGeKo stellt eine Baustellenordnung auf, deren
Forderungen einzuhalten sind. Die Baustellenordnung wird Vertragsbestandteil.
Der SiGeKo nimmt jederzeit Einfluss auf die sicherheits- und gesundheitstechnisch korrekte Abwicklung der Baustelle und führt unangekündigte Kontrollen vor Ort durch. Die Mängel werden der Bauleitung mittels Bericht angezeigt und sind umgehend durch den AN zu beseitigen.
Der AN, einschließlich seiner etwaigen Nachunternehmer, werden darauf hingewiesen, dass sie die für die
Koordination der sicherheits- und gesundheitsrelevanten Punkte nötigen Unterlagen rechtzeitig zur Verfügung zu stellen haben.
Der AN hat seine Arbeiter anhand der Gefährdungsanalyse nachweislich zu unterweisen.
Erforderliche Sicherheitseinrichtungen, die auch zum Schutz anderer auf der Baustelle verkehrender Personen
zu dienen haben, darf der AN während oder nach Beendigung der eigenen Arbeiten nur mit ausdrücklicher
Zustimmung der örtlichen Bauleitung entfernen.

0.1.20 Besondere Anordnungen, Vorschriften und Maßnahmen der Eigentümer oder der anderen Weisungsberechtigten von Leitungen, Kabeln, Dränen, Kanälen, Straßen, Wegen, Gewässern, Gleisen, Zäunen und dergleichen im Bereich der Baustelle.

Das Baugelände wurde bereits auf Veranlassung durch den AG eingezäunt. Die Zufahrt erfolgt über verschließbare Tore.
Die Tore werden von jedem AN nach Beendigung der
Arbeitszeit verschlossen, ebenso an Wochenenden und
Feiertagen.
Unabhängig davon bleibt jeder AN für die Sicherung seiner Leistung und seiner Geräte etc. alleine verantwortlich, der Bauherr trifft keine eigenen Sicherungsmaßnahmen. Aus dem Aufstellen des Zaunes und dem Verschließen der Tore können keine Ansprüche gegen den AG bzw. seine Weißungsberechtigten
abgeleitet werden.

0.1.21 Art und Umfang von Schadstoffbelastungen, z.B. des Bodens, der Gewässer, der Luft, der Stoffe und Bauteile; vorliegende Fachgutachten oder dergleichen.

Keine

0.1.22 Art und Zeit der vom Auftraggeber veranlassten Vorarbeiten.

Bereits ausgeführte Leistungen zum Ausführungsbeginn:

- Bauzaun, Bauwasser, Baustrom, Rohbau, Gerüst, Holzbau, Dach, Fenster, Trockenbau, Verputzarbeiten Innen

0.1.23 Arbeiten anderer Unternehmer auf der Baustelle.

Der AN ist verpflichtet Koordinationstätigkeiten mit anderen Baufirmen vor Ort und der örtlichen Bauüberwachung, die zur fachgerechten Ausführung sämtlicher Bauleistungen des Bauvorhabens beitragen, unentgeltlich zu erbringen. Ebenso sind die Bauteile anderer Gewerke unentgeltlich aufzumessen, die im direkten Zusammenhang mit den in Leistungsverzeichnis aufgeführten Leistungen stehen.

0.2 Angaben zur Ausführung

Ausführungszeiten siehe weitere bes. Vertragsbedingungen bzw. den gesetzlichen Bestimmungen.

0.2.1 Vorgesehene Arbeitsabschnitte, Arbeitsunterbrechungen und Arbeitsbeschränkungen nach
Art, Ort und Zeit sowie Abhängigkeit von Leistungen anderer.

Keine

0.2.2 Besondere Erschwernisse während der Ausführung, z. B. Arbeiten in Räumen, in denen der
Betrieb weiterläuft, Arbeiten im Bereich von Verkehrswegen oder bei außergewöhnlichen äußeren
Einflüssen.

Keine

0.2.8 Mitbenutzung fremder Gerüste, Hebezeuge, Aufzüge, Aufenthalts- und Lagerräume,
Einrichtungen und dergleichen durch den Auftragnehmer.

Sämtliche Arbeitsbühnen, Kleingerüste und Hebezeuge, die zur Durchführung der im Leistungsverzeichnis beschriebenen Arbeiten nötig sind, sind in die Einheitspreise der Stahlbauarbeiten einzurechnen.

0.2.9 Wie lange, für welche Arbeiten und gegebenenfalls für welche Beanspruchung der
Auftragnehmer Gerüste, Hebezeuge, Aufzüge, Aufenthalts- und Lagerräume, Einrichtungen und
dergleichen für andere Unternehmer vorzuhalten hat.

Keine

0.2.15 Art, Zusammensetzung und Menge der aus dem Bereich des Auftraggebers zu entsorgenden Böden, Stoffe und Bauteile; Art der Verwertung oder bei Abfall die
Entsorgungsanlage; Anforderungen an die Nachweise über Transporte, Entsorgung und die vom Auftraggeber zu tragenden Entsorgungskosten.

Siehe Baugrund- und Gründungsgutachten.

0.2.16 Art, Anzahl, Menge oder Masse der Stoffe und Bauteile, die vom Auftraggeber beigestellt
werden, sowie Art, genaue Bezeichnung des Ortes und Zeit ihrer Übergabe.

Keine

0.2.17 In welchem Umfang der Auftraggeber Abladen, Lagern und Transport von Stoffen und
Bauteilen übernimmt oder dafür dem Auftragnehmer Geräte oder Arbeitskräfte zur Verfügung stellt.

Keine

0.2.18 Leistungen für andere Unternehmer.

Keine

## 017A Stahlbauarbeiten

### Titel 0001 Vorbereitende Maßnahmen

**0001.10 Technische Bearbeitung, Statik**
Technische Bearbeitung sowie Statik für den gesamten
Umfang der folgenden Positionen.
Der Auftragnehmer hat die technische Bearbeitung für
die Montagepläne, Werkstatt- und Detailpläne,
ergänzende statische Nachweise sowie die
Montagezustände zu erbringen.
Statische Berechnung als Genehmigungsstatik mit den
zugehörigen Übersichtszeichnungen, den
Konstruktionszeichnungen sowie den Regeldetails,
basierend auf den Werk- und Detailplänen des
Architekten.

Sollten Abweichungen von den vorgegebenen Profilen und
Ausführungen erforderlich sein, so sind diese mit dem
Architekten und dem vom Bauherrn beauftragten
Tragwerksplaner detailliert abzustimmen, der statische
Nachweis ist über den Tragwerksplaner an den
Prüfstatiker zur Freigabe in den benötigten
Ausfertigungen einzureichen.
Menge: 1,000 Psch

### Titel 0002 Außengelände Balkonbereich

*Hinweis: Konstruktionsbeschreibung Balkon- Brüstungsgeländer*
Balkon- Brüstungsgeländer, Rahmen als  Flachstahlkonstruktion aus miteinander verschweißten und verzinkten Flachstahlprofilen inklusive Füllung aus vertikalen Rundstäben.

Befestigung Brüstungselemente zwischen BSH- Stützen (16/16 oder 20/20cm) im Balkonbereich, Achsabstand der Stützen variabel (max. 6,25m).

Befestigung an bauseits vorhandene Stahlrippen (10/50/100mm, e= max. 62,5cm) angeschweißt an Stahlwinkel  mit gegenläufigen Stahlrippen (ca. 10/50/100) nach statischer Erfordernis. Die gegenläufigen Stahlrippen sind an den Untergurt anzuschweißen.

Seitliche Rückverankerung punktuell an Balkonstützen
(BSH- Stützen, GL24h)

Material und Oberfläche:  Feuerverzinkter Stahl
Montagehöhe Geländer:  + 1,10m ab OK FFB OG

Rahmenkonstruktion:  Flachstahl 50/10mm
Obergurt:  Flachstahl 50/30mm
Füllstäbe:  Rundstäbe Stahl d=10mm

Abstände zwischen den Rundstäben sind an Elementbreiten anzupassen, Abstand ca. 8cm. Maximaler Abstand von 8,9cm ist einzuhalten (Anforderung für Kindertagesstätten).

Notwendige Verstärkung der Rahmenfüllung nach Erfordernis im Achsabstand von ca. 0,625m, nach Detailplanung.

Alle Kanten sind um min. 2mm abzurunden.

**0002.10 Balkon- Brüstungsgeländer, Stahlkonstruktion, b= 605cm/ h= 110cm, Element Modul 1**
Balkon- Brüstungsgeländer, Rahmen als  Flachstahlkonstruktion aus miteinander verschweißten und verzinkten Flachstahlprofilen inklusive Füllung aus vertikalen Rundstäben wie zuvor beschrieben.

Elementbreite: ca. 6,05m (Abstand BSH- Stützen: ca. 6,09m)
Elementhöhe: ca. 1,10m (exklusive Stahlrippe zur Befestigung)
Einbauort: Balkonbereich Traufseitig, nach Übersichtsplan

Inklusive aller benötigter Kleinteile und Befestigungsmittel gemäß zuvor ausgeschriebenen statischen Berechnung.
Inklusive Bohrungen und Schweißverbindungen.
Menge: 16,000 Stk

**0002.20 Balkon- Brüstungsgeländer, Stahlkonstruktion, b= 289cm/ h= 110cm, Element Modul 2**
Balkon- Brüstungsgeländer, Rahmen als  Flachstahlkonstruktion aus miteinander verschweißten und verzinkten Flachstahlprofilen inklusive Füllung aus vertikalen Rundstäben wie zuvor beschrieben.

Elementbreite: ca. 2,89m (Abstand BSH- Stützen: ca. 2,93m)
Elementhöhe: ca. 1,10m (exklusive Stahlrippe zur Befestigung)
Einbauort: Balkonbereich Traufseitig, nach Übersichtsplan

Inklusive aller benötigter Kleinteile und Befestigungsmittel gemäß zuvor ausgeschriebenen statischen Berechnung.
Inklusive Bohrungen und Schweißverbindungen.
Menge: 2,000 Stk

**0002.30 Balkon- Brüstungsgeländer, Stahlkonstruktion, b= 180cm/ h= 110cm, Element Modul 3**
Balkon- Brüstungsgeländer, Rahmen als  Flachstahlkonstruktion aus miteinander verschweißten und verzinkten Flachstahlprofilen inklusive Füllung aus vertikalen Rundstäben wie zuvor beschrieben.

Elementbreite: ca. 1,80m (Abstand BSH- Stützen: ca. 1,84m)
Elementhöhe: ca. 1,10m (exklusive Stahlrippe zur Befestigung)
Einbauort: Balkonbereich Traufseitig, nach Übersichtsplan

Inklusive aller benötigter Kleinteile und Befestigungsmittel gemäß zuvor ausgeschriebenen statischen Berechnung.
Inklusive Bohrungen und Schweißverbindungen.
Menge: 2,000 Stk

**0002.40 Balkon- Brüstungsgeländer, Stahlkonstruktion, b= 351cm/ h= 110cm, Element Modul 4**
Balkon- Brüstungsgeländer, Rahmen als  Flachstahlkonstruktion aus miteinander verschweißten und verzinkten Flachstahlprofilen inklusive Füllung aus vertikalen Rundstäben wie zuvor beschrieben.

Elementbreite: ca. 3,51m (Abstand BSH- Stützen: ca. 3,55m)
Elementhöhe: ca. 1,10m (exklusive Stahlrippe zur Befestigung)
Einbauort: Balkonbereich Gliebelseitig, nach Übersichtsplan

Inklusive aller benötigter Kleinteile und Befestigungsmittel gemäß zuvor ausgeschriebenen statischen Berechnung.
Inklusive Bohrungen und Schweißverbindungen.
Menge: 8,000 Stk

**0002.50 Balkon- Brüstungsgeländer, Stahlkonstruktion, b= 338,5cm/ h= 110cm, Element Modul 5**
Balkon- Brüstungsgeländer, Rahmen als  Flachstahlkonstruktion aus miteinander verschweißten und verzinkten Flachstahlprofilen inklusive Füllung aus vertikalen Rundstäben wie zuvor beschrieben.

Elementbreite: ca. 3,385m (Abstand BSH- Stützen: ca. 3,425m)
Elementhöhe: ca. 1,10m (exklusive Stahlrippe zur Befestigung)
Einbauort: Balkonbereich Gliebelseitig, nach Übersichtsplan

Inklusive aller benötigter Kleinteile und Befestigungsmittel gemäß zuvor ausgeschriebenen statischen Berechnung.
Inklusive Bohrungen und Schweißverbindungen.
Menge: 4,000 Stk

### Titel 0003 Stahltreppe + Absturzsicherung Außenbereich

**0003.10 Stahltreppe, einläufig als Wangentreppe, Steigung: 23 Stk., inklusive Zwischenpodest**
Einläufige, gerade Treppenkonstruktion aus Stahl für den Außenbereich, mit einem Zwischenpodest. Ausführung als Wangentreppe.

Wangen aus Flaschstahl 15mm mit Anschlusswinkelplatten an Stirnplatte befestigt. Befestigung nach zuvor beschriebener, notwendigen statischen Berechnung.

Die Stirnplatte ist aus 15mm Flachstahl an den bauseits vorhandenen BSH- Träger (14/40cm) und den darauf befestigten Stahlwinkel zu befestigen.
Die Stirnplatte ist mit einer Höhe von ca. 57cm auszuführen.
Alle Befestigungspunkte sind mit einer Entkopplungsmatte als trittschalldämendes Auflager zu unterfüttern.

Der untere Abschluss der Stahlwangen ist über Fußplatten an die Punktfundamente zu befestigen.

Alle Befestigungspunkte sind nach zuvor beschriebener, notwendigen statischen Berechnung auszuführen.

Material:  Stahl grundiert
Oberfläche:  Inklusive Grundbeschichtung
Endbeschichtung/Lackierung bauseits über Gewerk Maler

Anzahl Steigungen:  23 Stück
Steigungsverhältnis:  ca. 16,9/28cm
Breite inklusive Stahlwangen:  ca. 1,16m
Lichte Breit:  min, 100m
Gesamthöhe: 1 Geschoss -  3,88m (FFB EG bis FFB OG)

Anzahl Podest: 1 Zwischenpodest, Tiefe ca. 1,00m

Trittstufe aus Gitterrost, feuerverzinkt,
Maschenweite 30x10mm, Höhe= ca. 40mm,
inklusive einer rutschhemmenden, gelochten Antrittskante,
Tiefe min. 40mm,
Befestigung auf umlaufenden Auflagerwinkeln.
Anforderung Rutschfestigkeit Stufen: R11 oder R10 V4

Auflagerwinkel ca. 6mm Flachstahl, Schenkel ca. 40mm
Vorderseitig zusätzlicher Schenkel mit min. 50mm, Ansichtshöhe Vorderseitig gesamt: 90mm.
Auflagerwinkel beidseitig an Stahlwangen verschweißt.

Ausführung Podeststufe gleich der zuvor beschriebenen Auftrittsstufen mit Tiefe von ca. 1,00m.

Wangen beidseitig erhöht bis +1,10m über VK Treppenstufe als Absturzsicherung.
Im Bereich der ersten und letzten Stufe des Treppenlaufs und des Zwischenpodests ist die Stahlwange horizontal zu verlängern und damit parallel zum Handlauf verlaufend, siehe Detailplanung.

Alle Kanten sind um min. 2mm abzurunden.

Handlauf wird beidseitig an Stahlwangen befestigt, Ausführung und Abrechnung nach gesonderter Position.
Menge: 1,000 Stk

**0003.20 Handlauf aus Rundstahl, bestehend aus zwei parallelen Handläufen, Fassadenseitig**
Handlauf aus Rundstahl, geeignet für den Außenbereich,
Durchmesser 30mm, inklusive Befestigung an zuvor beschriebenen Stahlwangen. Abstand zwischen Wange und Handlauf min. 50mm. Der Verlauf des Handlauf und der Stahlwange sind parallel zueinander auszubilden.

Handlauf bestehend aus zwei Handläufen übereinander angeordnet, auf folgenden Höhen anzubringen:
Höhe Handlauf:  90cm über VK Auftrittsstufe
Höhe Handlauf "Kinder":  70cm über VK Auftrittsstufe

Die Handläufe müssen vor der ersten Stufe 30cm horizontal verlaufen und 30cm über die letzte Stufe horizontal hinausgefürt werden.

Im Bereich der Austrittsstufe im OG sind die zwei übereinander verlaufende Handläufe abgerundet, vertikal miteinander zu verbinden, gem. Detailplanung. Im Bereich der Antrittsstufe sind die Handläufe an den Rahmen des  Kindersicherungstor zu führen.
Am Zwischenpodest sind die Handläufe horizontal über die Länge des Podests miteinander zu verbinden.

Befestigung an Stahlwange mittels Flachstahlhalterung gem. Detailzeichnung. Rückverankerungen und dessen Anzahl nach statischer Erfordernis.

Länge Handlauf: ca. 8,90m

Material und Oberfläche:
Stahl grundiert
Endbeschichtung/Lackierung bauseits über Gewerk Maler

Inklusive aller benötigten Kleinteile und Befestigungsmittel.

Einbauort: Fassadenseitig an Stahlwange, Außentreppe
Menge: 1,000 Stk

**0003.30 Handlauf aus Rundstahl, bestehend aus zwei parallelen Handläufen, Bereich Treppenauge**
Handlauf aus Rundstahl, bestehend aus zwei Handläufen übereinander angeordnet, Ausbildung gemäß der zuvor beschriebenen Position,
Befestigung an Stahlwange Richtung Treppenauge.

Abweichende Ausführung im Bereich des Zwischenpodestes:
Oberer Handlauf ist horizontal in diesem Bereich weiterzuführen und miteinander zu verbinden, der untere Handlauf ist aus Schutz von Überklettern am jeweiligen Treppenende und -anfang zu unterbrechen und Richtung Stahlwange abzurunden.
Menge: 1,000 Stk

**0003.40 Ortbeton, Punktfundament, Auflagerpunkt Stahlwangentreppe**
Herstellung von Punktfundamenten, nach zuvor beschriebener statischen Berechnung im Bereich der unteren Auflagerpunkte der Stahlwangentreppe,
Inklusive Ausführung des benötigten Aushubs.
Menge: 1,000 Stk

**0003.50 Absturzsicherung Treppenauge als flächige Stahlkonstruktion h=167cm**
Absturzsicherung/ Geländer aus Flachstahl für den Außenbereich umlaufend im Bereich des Treppenauges im Balkonbereich OG.
Ausbildung als erhöhte Stirnplatte am BSH- Träger.

Geländer aus Flachstahl 15mm, Gesamthöhe ca. 1,67m, befestigt an bauseits vorhandenen BSH- Träger (14/40cm) und  dem darauf befestigten Stahlwinkel, nach statischer Erfordernis.
Alle Befestigungspunkte sind mit einer Entkopplungsmatte als trittschalldämendes Auflager zu unterfüttern.

Material:  Stahl grundiert
Oberfläche:  Inklusive Grundbeschichtung
Endbeschichtung/Lackierung bauseits über Gewerk Maler

Gesamthöhe: ca. 1,67m
Einbauhöhe: OK min. 1,10m ü. FFB OG

Alle Kanten sind um min. 2mm abzurunden.

Einbauort: Treppenauge Außentreppe
Menge: 9,200 m

**0003.60 Kindersicherungstor an Außentreppe**
Liefern und Montieren eines selbstschließenenden Kindersicherungstores im Bereich vor der Antrittsstufe der Außentreppe als beidseitig flächiges Tor.

Befestigungsprofile als Hohlprofile zweiseitig an zuvor beschriebene Stahlwangen befestigt, einseitig Anschluss Türbänder (selbstschließend) und einseitig Schließblech für Türdrücker.

Drücker innen U-Form:
Länge ca. 156 mm, Drückerhalslänge ca. 72 mm, Return ca. 55 mm
korbbogenförmige Rosette ca. 32,5 x 70 mm

Material: Edelstahl
Oberfläche: Naturfarbig fein gebürstet, matt

Maßänderungen sind unter Einhaltung der Proportionalität zulässig.

Das Türblatt ist in Fluchtwegrichtung nach außen immer öffnend mit Türdrücker, außen keine Beschläge.

Befestigungsprofile:
Breite:  ca. 10cm
Tiefe:  ca. 3cm
Höhe:  ca. 105cm, OK= 1,10m ü. FFB EG

Türblatt als flächige Stahlkonstruktion:
Breite:  ca. 100cm
Tiefe:  ca. 4cm mit Türfalz
Höhe:  ca. 105cm, OK= 1,10m ü. FFB EG

Die Unterkonstruktion des Türblattes kann als Hohlprofilrahmen ausgeführt werden, welcher beidseitig flächig mit Flachstahl zu schließen ist.

Inklusive aller benötigter Kleinteile und Befestigungsmittel gemäß zuvor ausgeschriebenen statischen Berechnung.
Inklusive Bohrungen und Schweißverbindungen.

Material:  Stahl grundiert
Oberfläche:  Inklusive Grundbeschichtung
Endbeschichtung/Lackierung bauseits über Gewerk Maler
Menge: 1,000 Stk

### Titel 0004 Stahltreppe + Absturzsicherung Treppenraum

**0004.10 Stahltreppe, einläufig als Wangentreppe,Steigung: 23 Stk., inklusive Zwischenpodest**
Einläufige, gerade Treppenkonstruktion aus Stahl für den Innenbereich, mit einem Zwischenpodest. Ausführung als Wangentreppe.

Wangen aus Flaschstahl 15mm mit Anschlusswinkelplatten an Stirnplatte befestigt. Befestigung nach zuvor beschriebener, notwendigen statischen Berechnung.

Die Stirnplatte ist aus 15mm Flachstahl an die bauseits vorhandene Stahlbetondecke, mit einer zusätzlichen Anschlussplatte, oberhalb und stirnseitig zu befestigen.
Die Stirnplatte ist mit einer Höhe von ca. 45cm auszuführen.
Alle Befestigungspunkte sind mit einer Entkopplungsmatte als trittschalldämendes Auflager zu unterfüttern.

Der untere Abschluss der Stahlwangen ist über Fußplatten an die Stahlbetonbodenplatte zu befestigen.

Material:  Stahl grundiert
Oberfläche:  Inklusive Grundbeschichtung
Endbeschichtung/Lackierung bauseits über Gewerk Maler

Anzahl Steigungen:  23 Stück
Steigungsverhältnis:  ca. 16,9/29cm
Breite inklusive Stahlwangen:  ca. 1,59m
Gesamthöhe: 1 Geschoss -  3,88m (FFB EG bis FFB OG)

Anzahl Podest: 1 Zwischenpodest, Tiefe 1,40m

Trittstufen aus gekannteter Stahlwanne (Flachstahl ca. 6mm)
Tiefe Wanne:  ca. 29,6cm
Breite Wanne:  ca. 156cm
Höhe Wanne:  ca. 8,00cm
Vorderseitige Aufkantung der Wanne: ca. 6,00cm

Podeststufe aus gekannteter Stahlwanne (Flachstahl ca. 6mm)
Tiefe Wanne:  ca. 1,40m
Breite/Höhe:  gleich oben beschriebener Trittstufe

Stahlwannen sind so hoch auszubilden, dass die Öffnungsweite  zwischen den Stufen nicht größer als 8,90cm ist (Anforderung bei Kindertagesstätten)

Stahlwannen an Stahlwangen beidseitig zur Befestigung nach statischer Erfordernis verschweißt.

Wangen beidseitig erhöht bis +1,00m über VK Treppenstufe als Absturzsicherung. Im Bereich der ersten und letzten Stufe des Treppenlaufs und des Zwischenpodests ist die Stahlwange horizontal zu verlängern und damit parallel zum Handlauf verlaufend, siehe Detailplanung.

Alle Kanten sind um min. 2mm abzurunden.

Trittstufen und Podest werden später bauseits mit Linoleum belegt.

Handlauf wird beidseitig an Stahlwange befestigt, Ausführung und Abrechnung nach gesonderter Position.
Menge: 1,000 Stk

**0004.20 Handlauf aus Rundstahl, bestehend aus zwei parallelen Handläufen, Wandseitig**
Handlauf aus Rundstahl, geeignet für den Innenbereich,
Durchmesser 30mm, inklusive Befestigung an zuvor beschriebenen Stahlwange. Abstand zwischen Wange und Handlauf min. 50mm. Der Verlauf des Handlauf und der Stahlwange sind parallel zueinander auszubilden.

Handlauf bestehend aus zwei Handläufen übereinander angeordnet, auf folgenden Höhen anzubringen:
Höhe Handlauf:  90cm über VK Auftrittsstufe
Höhe Handlauf "Kinder":  70cm über VK Auftrittsstufe

Die Handläufe müssen vor der ersten Stufe 30cm horizontal verlaufen und 30cm über die letzte Stufe horizontal hinausgefürt werden.

Im Bereich der Antrittsstufe und der Austrittsstufe sind die zwei übereinander verlaufende Handläufe abgerundet, vertikal miteinander zu verbinden, gem. Detailplanung.
Am Zwischenpodest sind die Handläufe horizontal über die Länge des Podests miteinander zu verbinden.

Befestigung an Stahlwange mittels Flachstahlhalterung gem. Detailzeichnung. Rückverankerungen und dessen Anzahl nach statischer Erfordernis.

Länge Handlauf: ca.9,50m

Material und Oberfläche:
Stahl inklusive Grundbeschichtung
Endbeschichtung/Lackierung bauseits über Gewerk Maler

Inklusive aller benötigten Kleinteile und Befestigungsmittel.

Einbauort: Wandseitig an Stahlwange, Innentreppe
Menge: 1,000 Stk

**0004.30 Handlauf aus Rundstahl, bestehend aus zwei parallelen Handläufen, Bereich Treppenauge**
Handlauf aus Rundstahl, bestehend aus zwei Handläufen übereinander angeordnet, Ausbildung gemäß der zuvor beschriebenen Position,
Befestigung an Stahlwange Richtung Treppenauge.

Abweichende Ausführung im Bereich des Zwischenpodestes:
Oberer Handlauf ist horizontal in diesem Bereich weiterzuführen und miteinander zu verbinden, der untere Handlauf ist aus Schutz von Überklettern am jeweiligen Treppenende und -anfang zu unterbrechen und Richtung Stahlwange abzurunden.
Menge: 1,000 Stk

**0004.40 Absturzsicherung Treppenauge als flächige Stahlkonstruktion, h=145cm**
Absturzsicherung/ Geländer aus Flachstahl für den Innenbereich umlaufend im Bereich des Treppenauges im Obergeschoss. Ausbildung als erhöhte Stirnplatte an Stahlbetondecke.

Geländer aus Flachstahl 15mm, Gesamthöhe ca. 1,45cm mit zusätzlicher durchlaufender Fußplatte/Auflagerplatte im Bereich des Auflager auf Stahlbetondecke.

Befestigungspunkte im Bereich der Fußplatte und im vertikalen Anschlusspunkt stirnseitig an Stahlbetondecke, nach statischer Erfordernis. Inklusive aller notwendigen Bohrungen.

Alle Befestigungspunkte sind mit einer Entkopplungsmatte als trittschalldämendes Auflager zu unterfüttern.

Material:  Stahl grundiert
Oberfläche:  Inklusive Grundbeschichtung
Endbeschichtung/Lackierung bauseits über Gewerk Maler

Gesamthöhe: ca. 1,45m
Einbauhöhe: OK min. 1,00m ü. FFB OG

Alle Kanten sind um min. 2mm abzurunden.
Menge: 12,000 m

**0004.50 Schutz der Treppe während Bauphase**
Liefern, Montieren und Vorhalten einer geeigneten Schutzabdeckung für die zuvor beschriebene Stahltreppe einschließlich aller erforderlichen Befestigungs- und Hilfsmittel sowie Demontage und Entsorgung nach Abschluss der Baumaßnahme.

Der Schutz umfasst sämtliche begehbare Flächen der Treppe, als auch das Gelände und die Handläufe.
Menge: 1,000 Psch
